# Muster-Leistungsbeschreibung
Leistungsbeschreibung (GAEB 90, DA81)
Währung: EUR

## Instandsetzung von Ziegelsichtmauerwerk
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"

*Hinweis*
Hinweis zur Überprüfung der
instandzusetzenden Flächen

Die instandzusetzenden Flächen
sind auf Verschmutzungen, Verfärbungen, Hohllagen,
Durchfeuchtungen, Flecke und Risse zu überprüfen.

Der Untergrund muß sauber, tragfähig, frei von
biologischem Bewuchs, Tensiden,
Staub- und Schalmittel-, Öl- und Fettrückständen
u.a. trennenden Substanzen sein.

Baumängel wie Risse, rissige Fugen, fehlerhafte
Anschlüsse, aufsteigende und hygroskopische
Feuchtigkeit müssen vorher beseitigt werden.

Bei Vorhandensein von bauschädlichen Salzen
ist eine quantitative Schadsalzanalyse unerlässlich.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

*Hinweis*
Hinweis zu Aufwand für
Probe-/Musterflächen

Die Kosten für das Herstellen von Probe- und/oder
Musterflächen
incl. Schutzmaßnahmen für angrenzende und nicht zu
behandelnde Flächen sind in die Einheitspreise
einzukalkulieren, ebenso das Vorhalten dafür
notwendiger Materialien, Werkzeuge, Maschinen und
Geräte.

### Titel 00002 Reinigung

*Hinweis*
Hinweise zur Reinigung der
Baustoffoberflächen

Ziel der Reinigung ist nicht eine absolut saubere,
porentief reine Baustoffoberfläche, sondern die
Entfernung von
nicht tragfähigen Altbeschichtungen und/oder
Verunreinigungen, welche die feuchtetechnischen
Eigenschaften des Baustoffes und/oder die Haftung
nachfolgend aufzubringender Materialien negativ
beeinflussen.

Das Reinigungsziel ist objektbezogen in Abstimmung mit
dem AG bzw. der örtlichen Bauleitung festzulegen

Die Eignung des angebotenen Reinigungsverfahrens ist an
Hand von Probefläche nachzuweisen.
Erst nach Abnahme der Probeflächen durch den AG bzw.
der örtlichen Bauleitung darf mit den Arbeiten
begonnen werden.

Die Kosten für das Herstellen von Probe- und/oder
Musterflächen incl. Schutzmaßnahmen für angrenzende
und nicht zu behandelnde Flächen sind in die
Einheitspreise einzukalkulieren, ebenso das Vorhalten
dafür notwendiger Materialien, Werkzeuge, Maschinen
und Geräte.

Ein Substanzverlust durch zu hohen Arbeitsdruck
und/oder zu hoher Abrasion des Reinigungsverfahrens
sind in jedem Fall zu vermeiden. Führt das
ausgewählte bzw. vorgeschriebene Reinigungsverfahren
zu einer merklichen Schädigung der Oberfläche, sind
die Arbeiten unverzüglich einzustellen
und die Bauleitung zu verständigen.

Anfallendes Wasser und abgetragenes Material
wird Eigentum des AN und ist umweltgerecht nach
den Bestimmungen des Gesetzgebers zu entsorgen.
Die örtlich geltenden Immissionsschutzbestimmungen
sind zu beachten.

**00002.0001 Reinigung mit Hochdruckreiniger und Wasser**
*** Grundposition ZZ 001.0
Reinigung der Flächen mit klarem Wasser
unter Verwendung eines
Hochdruckreingungs- oder Heißdampfstrahlgerätes
(Druckeinstellung, Temperatur
und Einwirkzeit ist Hand von Probeflächen
festzulegen).

Untergrund:_________________
Einheit: m2

**00002.0002 Reinigung im rotec-Softstrahlverfahren**
*** Wahlposition ZZ 001.1
Entfernen von Verschmutzungen
mit dem untergrundschonenden rotec-Softstrahlverfahren.

Eigenschaften des Strahlmittels:
Synthetisches Softstrahl-Granulat
Substanzschonend
Optimale Leistung bei minimalem Oberflächenabtrag
Keine Gefahr der Silikose durch Strahlmittel
Anwendbar gemäß den Anforderungen der BGR 500 Kapitel
2.24
Umweltfreundliches Strahlmittel in Anlehnung an ISO
11126-4 N/CS/G

Produktkenndaten des Strahlmittels:
Teilchenform Kubisch
Härte nach Mohs 6 - 7
Spezifisches Gewicht ca. 2,4 - 2,6 g/cm³
Schüttdichte ca. 1,05 - 1,4 g/cm³

Reinigungsgrad, Strahldruck, Wasseranteil
und Strahlgut-Körnung sind mittels genügend großer,
repräsentativer Probeflächen festzulegen.

Verbrauch:
ca. 40-100 kg/h Remmers rotec Glaspudermehl
<5280> A0  0,04 - 0,09 mm
<5278> A2  0,09 - 0,25 mm
Einheit: m2

**00002.0003 Reinigung mit biologisch abbaubarer Tensidlösung (Clean SL)**
*** Bedarfsposition ohne GB
Reinigen der Fassadenflächen mit einer biologisch
abbaubaren Tensidlösung.

Produkt: Remmers Clean SL
oder glw.

Eigenschaften:
Hohe Waschaktivität
Hoch ergiebiges Konzentrat
Schaumarm
Manuell und maschinell verarbeitbar
Biologisch abbaubar

Produktkenndaten:
Dichte (20 °C) 1,00 kg/l
Tensidgehalt Ca. 10 %
pH-Wert (20 °C) Ca. 11,5

Angebotenes Produkt:_____________

Verbrauch:
ca. 0,01 ? 0,05 l/m² Remmers Clean SL <0671>
je nach Verunreinigung
Einheit: m2

**00002.0004 Reinigung mit Fassadenreiniger-Paste (Clean FP)**
*** Bedarfsposition ohne GB
Entfernung von starken,urbanen Verschmutzungen (Ruß,
Staub, Industrieschmutz, etc.) auf mineralischen
Baustoffuntergründen,
ausgenommen Kalksandsteine und glasierte Flächen
mit Fassadenreiniger-Paste.

Produkt: Remmers Clean FP
oder glw.

Eigenschaften:
Hohe Reinigungskraft
Pastöse Form
Standfest an senkrechten Flächen
Rationeller Auftrag

Produktkenndaten:
Trägermaterial Wasser
Viskosität Ca. 1800 mPa·s
Aussehen Gelblich
pH-Wert (20 °C) Ca. 5,0

Angebotenes Produkt:_____________

Verbrauch:
ca.0,1 kg/m² Remmers Clean FP <0666>
je nach Verunreinigung
Einheit: m2

**00002.0005 Reinigung mit bakterizid, fungizid und algizid wirkendem Kombinationsprodukt**
*** Bedarfsposition ohne GB
Entfernen von biologischen Verschmutzungen auf
mineralischen Untergründen mit einem bakterizid,
fungizid und algizid wirkendem Kombinationsprodukt.

Produkt: Remmers BFA
oder glw.

Eigenschaften:
Ohne hydrophobierende Wirkung
Frei von Schwermetallen

Produktkenndaten:
Dichte (20 °C) 1,0 kg/l
pH-Wert (20 °C) 7,5

Grobe Verschmutzungen mechanisch oder mit
Hochdruckreiniger oder Heißdampfstrahlgerät
entfernen.
Produkt ggf. mehrmals mit geeignetem Werkzeug
aufbringen.
Nach einer vorher festgelegten Einwirkzeit die
behandelte Fläche mit Hochdruckreiniger oder
Heißdampfstrahlgerät reinigen.

Die Einwirkzeit, der Verbrauch des Reinigers sowie die
Art des Hochdruckreinigers / Heißdampfstrahlgerätes
sowie Reinigungsdruck werden nach Beurteilung von
Musterflächen durch die fachlich Beteiligten
festgelegt.

Angebotenes Produkt:_____________

Verbrauch:
mind. 0,2 l/m² Remmers BFA <0673>
je nach Verunreinigung
Einheit: m2

**00002.0006 Reinigung mit saurer Reinigungslösung (Clean AC[basic])**
*** Bedarfsposition ohne GB
Entfernen von starken kalkhaltigen Verunreinigungen
auf mineralischen Untergründen
mit einer sauren Reingungslösung.

Produkt: Remmers Clean AC[basic]
oder glw.

Eigenschaften:
Hoch ergiebiges Pulverkonzentrat
Leichte Löslichkeit in warmem Wasser
pH-Wert 0,8 (10 % Lsg.)

Produktkenndaten:
Aussehen: weißes, kristallines Pulver
Löslichkeit: Sehr gut
pH-Wert: (20 °C) 0,8 (10 % Lsg.)

Die Einwirkzeit und der Verbrauch des Reinigers werden
nach
Beurteilung von Musterflächen durch die fachlich
Beteiligten festgelegt.

Angebotenes Produkt:_____________

Verbrauch:
ca. 0,05 - 0,1 kg/m² Remmers Clean AC [basic]  <0672>
je nach Verunreinigung
Einheit: m2

**00002.0007 Reinigung mit gebrauchsfertigem, saurem Reiniger (Clean WR)**
*** Bedarfsposition ohne GB
Entfernen von Kalk- und Mörtelschleiern
auf mineralischen Untergründen
mit einem sauren Reiniger.

Produkt: Remmers Clean WR
oder glw.

Eigenschaften:
Tensidfrei
Gebrauchsfertig
pH-Wert ca. 1,0

Produktkenndaten:
Dichte (20 °C) Ca. 1,04 g/ml
Aussehen Farblos
pH-Wert (20 °C) Ca. 1,0

Die Einwirkzeit und der Verbrauch des Reinigers werden
nach
Beurteilung von Musterflächen durch die fachlich
Beteiligten festgelegt.

Angebotenes Produkt:_____________

Verbrauch:
ca. 0,3 - 0,5 l/m² Clean WR <0675>
je nach Verunreinigung
Einheit: m2

**00002.0008 Reinigung mit pastösem Abbeizer & Graffiti-Entferner (AGE)**
*** Bedarfsposition ohne GB
Entfernen von Altanstrichen oder Graffitis mit
einem pastösen, wasseremulgierbaren
Abbeizer.

Produkt: Remmers AGE
oder glw.

Eigenschaften:
Lange offene Verarbeitungszeit
N-Methyl-Pyrrolidon-, CKW- und alkalifrei
Biologisch abbaubar

Produktkenndaten:
Dichte (20 °C) 1,04 kg/l
Viskosität Ca. 7000 mPas
Aussehen Gelblich
pH-Wert (20 °C) Ca. 8,5

Die Einwirkzeit und der Verbrauch des Reinigers werden
nach
Beurteilung von Musterflächen durch die fachlich
Beteiligten festgelegt.

Angebotenes Produkt:_____________

Verbrauch:
ca. 0,3 ? 0,5 l/m² je Arbeitsgang Remmers AGE <1368>
Einheit: m2

### Titel 00003 Vorarbeiten

**00003.0001 Ausräumen von geschädigtem /morbidem Fugenmaterial**
Ausräumen von schadhaften Fugen mit geeignetem
Werkzeug ohne Beschädigung der Fugenflanken.
Anschließend den Fugenraum mit ölfreier Druckluft
ausblasen..
Breite der Fugen i.M.: ________cm
Ausräumtiefe:  ________cm
Einheit: m2

**00003.0002 Zerstörte Steine ersetzen**
Zerstörte  und stark geschädigte Steine nach
vorheriger Abstimmung mit der Bauleitung/Auftraggeber
ausbauen
und durch Material gleicher Art und Güte gemäß dem
ungeschädigten Originalmaterial ersetzen.

Es ist ein dem Originalbestand angepasster
Mauer-/Verlegemörtel zu verwenden.

Die ausgebauten Materialien gehen in den Besitz des AN
über und sind gemäß den örtlichen Bestimmungen
sach- und fachgerecht
zu entsorgen.
Einheit: St

**00003.0003 Partielle Vorfestigung vor der Reinigung (KSE 100)**
*** Bedarfsposition ohne GB
Partielle Vorfestigung von schwachen Verwitterungen
auf mineralischen Oberflächen vor der Reinigung
zur Sicherung und Vermeidung von
Substanzverlusten mit einem einkomponentigen
Steinfestiger auf Kieselsäureester (KSE)-Basis
mit geringer Gelabscheidungsrate und
ohne hydrophobierende Zusätze.

Produkt: KSE 100
oder glw.

Eigenschaften:
Gelabscheidungsrate: ca. 10 %
Enthält Speziallösemittel zur Vermeidung
unerwünschter Rückwanderungseffekte während
der Reaktionszeit
Nicht hydrophobierend
Hohe Eindringtiefe
Reaktionszeit mind. 28 Tage

Produktkenndaten im Anlieferungszustand:
Dichte (20 °C) 0,80 g/cm³
Wirkstoffgehalt ca. 20 M.-%
Katalysatorsystem neutral

Die mehrwöchige Reaktionszeit sowie die hierfür
notwendigen klimatischen Bedingungen,
Relative Luftfeuchtigkeit: 50 bis 70 %
Lufttemperatur:  + 10 bis + 25 °C
sind zu berücksichtigen.

Angebotenes Produkt:______________

Verbrauch:
Nach Art und Zustand des Untergrundes sowie
Aufgabenstellung zwischen 0,3 l/m² und
mehreren l/m² Remmers KSE 100 <0719>
Genauen Bedarf an einer ausreichend großen
Probefläche ermitteln.
ermittelter Verbrauch:
______ l/m² Remmers KSE 100 <0719>
Einheit: m2

### Titel 00004 Steinrestaurierung

**00004.0001 Partielle Steinfestigung (KSE 100)**
*** Bedarfsposition ohne GB
Partielle Festigung von schwachen Verwitterungen
auf mineralischen Oberflächen mit einem
einkomponentigen
Steinfestiger auf Kieselsäureester (KSE)-Basis
mit geringer Gelabscheidungsrate und
ohne hydrophobierende Zusätze.

Produkt: KSE 100
oder glw.

Eigenschaften:
Gelabscheidungsrate: ca. 10 %
Enthält Speziallösemittel zur Vermeidung
unerwünschter Rückwanderungseffekte während
der Reaktionszeit
Nicht hydrophobierend
Hohe Eindringtiefe
Reaktionszeit mind. 28 Tage

Produktkenndaten im Anlieferungszustand:
Dichte (20 °C) 0,80 g/cm³
Wirkstoffgehalt ca. 20 M.-%
Katalysatorsystem neutral

Die mehrwöchige Reaktionszeit sowie die hierfür
notwendigen klimatischen Bedingungen,
Relative Luftfeuchtigkeit: 50 bis 70 %
Lufttemperatur:  + 10 bis + 25 °C
sind zu berücksichtigen.

Verbrauch:
Nach Art und Zustand des Untergrundes sowie
Aufgabenstellung zwischen 0,3 l/m² und mehreren l/m²
Remmers KSE 100 <0719>
Genauen Bedarf an einer ausreichend großen
Probefläche ermitteln.
ermittelter Verbrauch:
______ l/m² Remmers KSE 100 <0719>
Einheit: m2

**00004.0002 Partielle Steinfestigung (KSE 300)**
*** Bedarfsposition ohne GB
Partielle strukturelle Festigung von deutlich
verwitterten und
aufgelockerten mineralischen Oberflächen
mit einem einkomponentigen, lösemittelfreien
Steinfestiger auf Kieselsäureester (KSE)-Basis
ohne hydrophobierende Zusätze.

Produkt: KSE 300
oder glw.

Eigenschaften:
Gelabscheidungsrate: ca. 30 %
Nicht hydrophobierend
Hohe Eindringtiefe
Reaktionszeit mind. 28 Tage
Katalysatorsystem neutral

Produktkenndaten im Anlieferungszustand:
Dichte (20 °C) 0,98 g/cm³
Wirkstoffgehalt ca. 99 M.-%

Die mehrwöchige Reaktionszeit sowie die hierfür
notwendigen klimatischen Bedingungen,
Relative Luftfeuchtigkeit: 50 bis 70 %
Lufttemperatur:  + 10 bis + 25 °C
sind zu berücksichtigen.

Angebotenes Produkt:______________

Verbrauch:
Nach Art und Zustand des Untergrundes sowie
Aufgabenstellung zwischen 0,3 l/m² und mehreren l/m²
Remmers KSE 300 <0720>
Genauen Bedarf an einer ausreichend großen
Probefläche ermitteln.
ermittelter Verbrauch:
______ l/m² Remmers KSE 300 <0720>
Einheit: m2

**00004.0003 Reprofilierung und Restaurierung mitSteinergänzungsmörtel (RM pro)**
*** Bedarfsposition ohne GB
Reprofilierung, Restaurierung und Ergänzung von
oberflächlich beschädigten und/oder verwitterten
Ziegeln mit
Steinergänzungsmörtel/Restauriermörtel.

Produkt: Remmers RM pro
oder glw.

Eigenschaften:
Zuschlagstoffe und Bindemittel mineralisch
Niedriger Gehalt an freien Alkalien
Gegen ?Null? auslaufend verarbeitbar
Gute Flankenhaftung
Geringe Eigenspannung
UV-beständige Pigmente
hydrophob einstellbar

Produktkenndaten:
Schüttdichte ca. 1,5 - 1,7 kg/dm³
Schwindverformung DIN52450:
Nach 7 Tagen: ca. -0,2 mm/m
Nach 28 Tagen: ca. -0,6 mm/m
Biegezugfestigkeit:
Normal ca. 3,5 N/mm²
Weich ca. 2,5 N/mm²
Druckfestigkeit:
Normal < 13 N/mm²
Weich < 8 N/mm²
E-Modul (DIN 1048):
Normal ca. 11 kN/mm²
Weich ca. 5 kN/mm²
Größtkorn:
- fein (1,0): < 1,0 mm
- mittel (0,5) < 0,5 mm
- grob (2,0) < 0,2 mm

Physikalische Kenndaten, insbesondere die
Druckfestigkeit sowie Farbe und Körnung
sind auf den Untergrund abzustimmen.

Angebotenes Produkt:______________

Gewählte Spezifikation:
Festigkeit: __________
Körnung:  __________
Farbton:  __________ nach Musterkollektion des
Herstellers

Vor Beginn der Arbeiten ist eine genügend große,
repräsentative Musterfläche anzulegen. Erst nach
Abnahme der Musterfläche durch die fachlich
Beteiligten darf mit den Arbeiten begonnen werden.

Verbrauch:
ca. 1,6 kg/l Hohlraum Remmers RM pro
<0597> Körnung fein bis 0,2 mm, Festigkeit normal < 13
N/mm²
<0598> Körnung mittel bis 0,5 mm, Festigkeit normal <
13 N/mm²
<0599> Körnung grob bis 2,0,mm, Festigkeit normal < 13
N/mm²
<0591> Körnung fein bis 0,2 mm, Festigkeit weich < 8
N/mm²
<0592> Körnung mittel bis 0,5 mm, Festigkeit weich < 8
N/mm²
<0593> Körnung grob bis 2,0,mm, Festigkeit weich < 8
N/mm²
Einheit: ltr

**00004.0004 Farbige Angleichung durch Schlämmauftragmit Restauriermörtel (RM pro)**
*** Bedarfsposition ohne GB
Dünnschichtige Überarbeitung geringfügig
geschädigter Oberflächen durch Schlämmauftrag
mit Restauriermörtel.

Produkt: Remmers RM pro
oder glw.

Eigenschaften:
Zuschlagstoffe und Bindemittel mineralisch
Niedriger Gehalt an freien Alkalien
Gegen ?Null? auslaufend verarbeitbar
Gute Flankenhaftung
Geringe Eigenspannung
UV-beständige Pigmente

Produktkenndaten:
Schüttdichte ca. 1,5 - 1,7 kg/dm³
Schwindverformung DIN52450:
Nach 7 Tagen: ca. -0,2 mm/m
Nach 28 Tagen: ca. -0,6 mm/m
Biegezugfestigkeit:
Normal ca. 3,5 N/mm²
Weich ca. 2,5 N/mm²
Druckfestigkeit:
Normal < 13 N/mm²
Weich < 8 N/mm²
E-Modul (DIN 1048):
Normal ca. 11 kN/mm²
Weich ca. 5 kN/mm²
Größtkorn:
- fein (1,0): < 1,0 mm
- mittel (0,5) < 0,5 mm
- grob (2,0) < 0,2 mm

Physikalische Kenndaten, insbesondere die
Druckfestigkeit sowie Farbe und Körnung
sind auf den Untergrund abzustimmen.

Angebotenes Produkt:______________

Gewählte Spezifikation:
Festigkeit: __________
Körnung:  __________
Farbton:  __________ nach Musterkollektion des
Herstellers

Vor Beginn der Arbeiten ist eine genügend große,
repräsentative Musterfläche anzulegen. Erst nach
Abnahme der Musterfläche durch die fachlich
Beteiligten darf mit den Arbeiten begonnen werden.

Verbrauch:
ca. 1,6 kg/l Hohlraum Remmers RM pro
<0597> Körnung fein bis 0,2 mm, Festigkeit normal < 13
N/mm²
<0598> Körnung mittel bis 0,5 mm, Festigkeit normal <
13 N/mm²
<0599> Körnung grob bis 2,0,mm, Festigkeit normal < 13
N/mm²
<0591> Körnung fein bis 0,2 mm, Festigkeit weich < 8
N/mm²
<0592> Körnung mittel bis 0,5 mm, Festigkeit weich < 8
N/mm²
<0599> Körnung grob bis 2,0,mm, Festigkeit weich < 8
N/mm²
Einheit: m2

### Titel 00005 Verfugung

**00005.0001 Verfugen mit Kalk-Zement-Sanier-Fugenmörtel (FM SAN)**
*** Grundposition ZZ 001.0
Verfugung des Sichtmauerwerks
mit Kalk-Zement-Sanier-Fugenmörtel,

Produkt: Remmers FM SAN
oder glw.

Der Fugenmörtel muss feuchtigkeitsunempfindlich,
wetterbeständig, wasserdampfdurchlässig und
rissunempfindlich sein.

Produktkenndaten:
Druckfestigkeit (28 d): > 5 N/mm² (M5)
dyn. E-Modul 828d): > 7000 N/mm²
Porosität: ca. 30 Vol.-%
Größtkorn:  1,0 mm

Angebotenes Produkt:______________

Farbton: ___________ nach Musterkollektion des
Herstellers

Die Verfugung erfolgt abschnittsweise.
Die Größe der Bauabschnitte ist vorher in Absprache
mit den
fachlich Beteiligten festzulegen.

Verbrauch:
Ca. 1,6 kg/l Hohlraum Remmers FM SAN
 altweiß  <1065>
 grau  <1066>
 anthrazit  <1067>
 beige  <1069>
 Sonderfarbtöne*  <1061>
*porenhydrophobe Einstellung möglich
Einheit: m2

**00005.0002 Verfugen mitTrass-Kalk-Zement-Fugenmörtel (FM TK)**
*** Wahlposition ZZ 001.1
Verfugung des Sichtmauerwerks
mit Trass-Kalk-Zement-Fugenmörtel
mit hohem Sulfatwiderstand und
niedrig wirksamer Alkaligehalt (SR/NA).

Produkt: Remmers FM TK
oder glw.

Produktkenndaten:
Druckfestigkeit (28 d): > 5 N/mm² (M5)
Biegezugfestigkeit (28 d): ca.: 2,5 N/mm²
Wasserdampfdiffusionswiderstandszahl µ ca.: 15
Porosität: ca. 30 Vol.-%

Leistungsprofil wählbar:
Größtkorn:
- fein (1,0): < 1,0 mm
- mittel (2,0) < 2,0 mm

Angebotenes Produkt:______________
Gewähltes Größtkorn:_________
Farbton: nach Remmers FM Musterkollektion
gewählter Farbton:____________

Die Verfugung erfolgt abschnittsweise. Die Größe
der Bauabschnitte ist vorher in Absprache mit den
fachlich Beteiligten festzulegen.

Verbrauch:
ca. 1,7 kg/l Hohlraum Remmers FM TK
<1026> trassgrau (Eigenfarbe), Größtkorn: 1,0 mm
<1022> Snderfarbton, Größtkorn: 1,0 mm
<1023> Sonderfarbton, Größtkorn: 2,0 mm
Einheit: m2

### Titel 00006 Hydrophobierende Imprägnierung

*Hinweis*
Hinweise zur hydrophobierenden
Imprägnierung

Von der hydrophobierenden Imprägnierung von
Teilflächen an einer Fassade ist abzuraten.
Es muss in jedem Fall gewährleistet sein, dass Wasser
nicht
hinter die hydrophobierte Zone gelangen kann.

**00006.0001 Hydrophobierende Imprägnierung mit Fassadencreme (FC)**
*** Grundposition ZZ 001.0
Hydrophobierende Imprägnierung der vorbereiteten
Flächen
mit einer Silanemulsion in Cremeform.

Produkt:
Remmers Funcosil FC
oder glw.

Eigenschaften:
Hoch wasserabweisend
Wasserdampfdiffusionsoffen
Verbessert die Frost-/Tausalzbeständigkeit
Ausgezeichnetes Eindringvermögen
UV-beständig
Alkalibeständig

Produktkenndaten:
Dichte (20 °C) Ca. 0,84 kg/l
Wirkstoffbasis Silan/Siloxan
Wirkstoffgehalt Ca. 40 M.-%
Flammpunkt > 61

Angebotenes Produkt:______________

Verbrauch:
abhängig vom Untergrund:
ca.0,15 - 0,2 l/m² Remmers Funcosil FC <0711>
Einheit: m2

**00006.0002 Hydrophobierende Imprägnierung mit (FC plus)**
*** Wahlposition ZZ 001.1
Hydrophobierende Imprägnierung der vorbereiteten
Flächen
mit einer Silanemulsion in Cremeform mit
farbtonintensivierender Wirkung.

Produkt: Remmers Funcosil FC plus
oder glw.

Eigenschaften:
Hoch wasserabweisend
Wasserdampfdiffusionsoffen
Verbessert die Frost-/Tausalzbeständigkeit
Ausgezeichnetes Eindringvermögen
UV-beständig
Alkalibeständig

Produktkenndaten:
Dichte (20 °C) Ca. 0,86
Wirkstoffbasis Silan/Siloxan
Wirkstoffgehalt M.-% ca. 40
Flammpunkt > 61
pH-Wert Ca. 7,0 neutral

Angebotenes Produkt:______________

Verbrauch:
abhängig vom Untergrund:
ca. 0,15 - 0,3 l/m² Remmers Funcosil FC plus <0712>
Einheit: m2

**00006.0003 Begrenzt kapillarbremsende Imprägnierung mit Fassadencreme (FC Historic)**
*** Wahlposition ZZ 001.2
Hydrophobierende Imprägnierung der vorbereiteten
Flächen
mit einer Silanemulsion in Cremeform mit begrenzt
kapillarbremsender Wirkung.

Produkt: Remmers Funcosil FC Historic
oder glw.

Eigenschaften:
w-Wert-reduzierend
Wasserdampfdiffusionsoffen
Kein Abperleffekt
Ausgezeichnetes Eindringvermögen
UV-beständig
Alkalibeständig

Produktkenndaten:
Dichte (20 °C) Ca. 0,825
Wirkstoffbasis Silan/Siloxan
Wirkstoffgehalt M.-% Ca. 20
Flammpunkt > 61

Angebotenes Produkt:______________

Verbrauch:
abhängig vom Untergrund:
ca. 0,15 - 0,2 l/m² Remmers Funcosil FC Historic
<0611>
Einheit: m2

**00006.0004 Adaptiv hydrophobierende Imprägnierung mit Fassadencreme (FC pro)**
*** Wahlposition ZZ 001.3
Imprägnierung der vorbereiteten Flächen
mit einer Silanemulsion in Cremeform zur
untergrundspezifisch adaptierten Hydrophobierung.

Produkt: Remmers Funcosil FC pro
oder glw.

Eigenschaften:
Angepasst kapillartransportreduzierend
Wasserdampfdiffusionsoffen
Ausgezeichnetes Eindringvermögen
UV-beständig
Alkalibeständig

Produktkenndaten:
Dichte (20 °C) Ca. 0,82 - 0,90 je nach Formulierung
Wirkstoffbasis Silan/Siloxan
Wirkstoffgehalt M.-% Nach Voruntersuchung
objektspezifisch eingestellt
Flammpunkt > 61

Angebotenes Produkt:______________

Verbrauch:
abhängig vom Untergrund:
ca. 0,15 - 0,2 l/m² Remmers Funcosil FC pro <0703>
Einheit: m2

**00006.0005 Hydrophobierende, lösemittelhaltige Imprägnierung (SNL geruchsneutral)**
*** Wahlposition ZZ 001.4
Hydrophobierung der vorbereiteten Flächen
mit einem Imprägniermittel auf Silan-Siloxanbasis
mit geruchsneutralem Lösemittel.

Produkt: Remmers Funcosil SNL geruchsneutral
oder glw.

Eigenschaften:
Verbessert die Frost-/Tausalzbeständigkeit
Hoch wasserabweisend
Wasserdampfdiffusionsoffen
Ausgezeichnetes Eindringvermögen
UV-beständig
Alkalibeständig
Geruchsneutral

Produktkenndaten:
Dichte (20 °C) ca. 0,78
Auslaufzeit s im DIN 4 Becher  ca. 11
Wirkstoffbasis Silan/Siloxan
Wirkstoffgehalt M.-% ca. 7
Flammpunkt °C > 61

Angebotenes Produkt:______________

Verbrauch:
abhängig vom Untergrund:
Remmers  Funcosil SNL geruchsneutral <0641>
Ziegelmauerwerk, feinporös: mind. 0,8 l/m²
Ziegelmauerwerk, grobporös: mind. 1,0 l/m²
Kalksandstein glatt: mind. 0,5 l/m²
Kalksandstein bruchrau, bossiert: mind. 0,7 l/m²
Putz: mind. 0,5 l/m²
Porenbeton: mind. 1,0 l/m²
Faserzement: mind. 0,3 l/m²
Beton-Modulstein: mind. 1,2 l/m²
Naturstein feinporös: mind. 0,6 l/m²
Naturstein grobporös: mind. 1,5 l/m²
(Der Imprägniermittelbedarf ist an einer
repräsentativen Probefläche zu ermitteln!)
Einheit: m2

**00006.0006 Hydrophobierende Imprägnierung für lösemittelempfindliche Baustoffe (SN)**
*** Wahlposition ZZ 001.5
Hydrophobierung der vorbereiteten Flächen
mit einem Imprägniermittel auf Silan-Siloxanbasis
für lösemittelempfindliche Baustoffe.

Produkt: Remmers Funcosil SN
oder glw.

Eigenschaften:
Hoch wasserabweisend
Wasserdampfdiffusionsoffen
UV-beständig
Alkalibeständig
Verträglich für lösemittelempfindliche Baustoffe
wie Polystyrol oder Bitumen

Produktkenndaten:
Dichte (20 °C) ca. 0,80
Auslaufzeit im DIN 2 Becher  51 sec.
Wirkstoffbasis Silan/Siloxan
Wirkstoffgehalt M.-% ca. 7
Flammpunkt < 21

Angebotenes Produkt:______________

Verbrauch:
abhängig vom Untergrund:
Remmers  Funcosil SN <0604>
Kalksandstein glatt mind. 0,5 l/m²
Kalksandstein Bruchrau mind. 0,7 l/m²
Faserzement mind. 0,3 l/m²
Beton mind. 0,5 l/m²
Ziegelmauerwerk feinporös mind. 0,8 l/m²
Wärmedämmputze mind. 0,6 l/m²
Leichtbeton mind. 1,0 l/m²
Porenbeton mind. 1,0 l/m²
(Der Imprägniermittelbedarf ist an einer
repräsentativen Probefläche zu ermitteln!)
Einheit: m2

**00006.0007 Farbtonintensivierende, verfestigende Hydrophobierung (AS)**
*** Wahlposition ZZ 001.6
Hydrophobierende Imprägnierung der vorbereiteten
Flächen
mit einem Imprägniermittel, farbtonvertiefend und
leicht verfestigend.

Produkt: Remmers Funcosil AS
oder glw.

Eigenschaften:
Wasserabweisend
Wasserdampfdiffusionsoffen
UV-beständig
Alkalibeständig

Produktkenndaten:
Feststoffgehalt 10 M.-% im angelieferten Zustand
Feststoffgehalt  8,5 M.-% im ausreagierten Zustand
Dichte (20 °C) 0.8
Auslaufzeit im DIN 2 Becher 67sec.
Auslaufzeit im DIN 4 Becher 11sec.
Wirkstoffbasis Silan/Siloxan/Acrylat
Wirkstoffgehalt M.-% ca. 11
Flammpunkt > 30

Angebotenes Produkt:______________

Verbrauch:
abhängig vom Untergrund:
Remmers  Funcosil AS <0640>
Alte Ziegel mind. 0,5-1,0 l/m²
Alte Klinker mind. 0,2-0,5 l/m²
Waschbeton mind. 0,25 l/m²
Kalksandstein innen mind. 0,5 l/m²
(Der Imprägniermittelbedarf ist an einer
repräsentativen Probefläche zu ermitteln!)
Einheit: m2

**00006.0008 Hydrophobierende Imprägnierung in wässriger Emulsionform (WS)**
*** Wahlposition ZZ 001.7
Hydrophobierende Imprägnierung der vorbereiteten
Flächen
mit einem Imprägniermittel in wässriger Emulsionform.

Produkt: Remmers Funcosil WS
oder glw.

Eigenschaften:
Wasserabweisend
Wasserdampfdiffusionsoffen
Lösemittelfrei
UV-beständig
Alkalibeständig

Produktkenndaten:
Dichte (20 °C) 1
Wirkstoffbasis Silan/Siloxan
Wirkstoffgehalt M.-% ca. 10
pH-Wert ca. 7,0 neutral

Angebotenes Produkt:______________

Verbrauch:
abhängig vom Untergrund:
Remmers  Funcosil WS <0614>
Kalksandstein glatt: mind. 0,5 l/m²
Kalksandstein bruchrau: mind. 0,7 l/m²
Ziegelsichtmauerwerk: mind. 0,8 l/m²
Ziegel grobporös: mind. 1,5 l/m²
Leichtbeton: mind. 1,0 l/m²
Naturstein feinporös: mind. 0,8 l/m²
Naturstein grobporös: mind. 1,5 l/m²
(Der Imprägniermittelbedarf ist an einer
repräsentativen Probefläche zu ermitteln!)
Einheit: m2

**00006.0009 Wässrige, semipermanente Graffiti-Schutzimprägnierung**
*** Bedarfsposition ohne GB
Aufbringen einer wässrigen, semipermanenten
Graffiti-Schutzimprägnierung auf den vorbereiteten
Untergrund.

Produkt: Remmers Graffiti-Schutz
oder glw.

Eigenschaften:
Wasserabweisend
Wasserdampfdiffusionsoffen
Erleichtert Graffitientfernung mit Heißwasser-Strahlen
Lösemittelfrei
UV-beständig
Alkalibeständig
BASt gelistet

Produktkenndaten:
Dichte (20 °C) 1,00 g/cm³
Auslaufzeit im DIN 4 Becher ca. 11 sec.
Wirkstoffbasis Silan/Siloxan/Wachs
Wirkstoffgehalt M.-% ca. 10
pH-Wert Ca. 8,5 neutral

Angebotenes Produkt:______________

Verbrauch:
abhängig vom Untergrund:
Remmers Graffiti-Schutz <0685>
Klinker: ca. 0,1 - 0,2 l/m²
Naturstein: ca. 0,3 - 0,8 l/m²
Ziegel: ca. 0,2 - 0,5 l/m²
Beton: ca. 0,2 - 0,3 l/m²
(Der Imprägniermittelbedarf ist an einer
repräsentativen Probefläche zu ermitteln!)
Einheit: m2
